# Muster-Leistungsbeschreibung
Leistungsbeschreibung (GAEB 90, DA81)
Währung: EUR

## Remmers TC Floor WDD SR
Datum: 18.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Allgemeine VorbemerkungenDiffusionsfähige
Beschichtungen

Die verwendeten wasseremulgierbaren
Epoxydharzbindemittel sind nachweislich
physiologisch unbedenklich,
wasserdampfdiffusionsfähig und schwer entflammbar.

Die Systemkomponenten sind Bestandteil der AbZ
gemäß DIN EN 13813:2001-01 und sind somit geeignet
für Aufenthaltsräume gemäß LBO (z.B. Büros,
Verkaufsräume und öffentliche oder private
Einrichtungen). Weiterhin entsprechend sie in
weiten Teilen den Anforderungen OS 8 des DAStb.
(2001) bzw. DIN 1504 Teil 2.

Ebenso haben sich die Produkte in unabhängigen
Vergleichsuntersuchungen als unempfindlich
gegenüber Blasenbilung bei
delaminationsfördernden Bedingungen und
rückseitiger Hinterfeuchtung gezeigt
(Wasserlagerung bei osmose- bzw.
kapillardruckfördernden Bedingungen).

Bodenflächen unterliegen einem nutzungsbedingten
Verschleiß. Die Lebensdauer hängt dem entsprechend
im wesentlichen von der individuellen Nutzung ab.
Fließspachtelungen mit wasseremulgierbaren
Epoxydharzen weisen im Unterschied zu
Fließbeschichtungen mit lösemittelfreien
Epoxydharzen eine leichte Oberflächentextur auf.

Um den nutzungsbedingten Verschleiß zu reduzieren
und die Lebensdauer zu verlängern, sind
Bodenflächen einer Grund- und Unterhaltspflege zu
unterziehen.

Neben den Pflegemaßnahmen sind planerische
Maßnahmen empfehlenswert, um eine mechanische
Überbeanspruchung bzw. einen erhöhten Verschleiß
des Bodens zu vermeiden. Hierzu gehören
ausreichend große Schmutzrückhaltesysteme in
Eingangsbereichen sowie die Verwendung weicher
Kunststoff- oder Filzauflagen für Büromöbel und
Inventar.

Weitere Hinweise entnehmen Sie bitte den Remmers
Reinigungs- und Pflegehinweisen für
Bodenbeschichtungssysteme.

Die angegebenen Verarbeitungshinweise, Werkzeuge
und Verbrauchsangaben können nur als Empfehlung,
die auf eine langjährige Applikationserfahrung
beruhen, angenommen werden und müssen ggf. den
örtlichen Gegebenheiten angepasst werden.

*Hinweis*
Untergrund folgender dünnschichtiger
Aufbau

Bei dem dünnschichtigen, dem Untergrund folgenden
Systemaufbau können Spuren des Kugelstrahlens,
insbesondere in den Überlappungsbereichen nach der
Beschichtung sichtbar bleiben. Zur Erzielung einer
glatten Oberfläche ist eine
erforderlich.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

**00001.0003 Grundierung mit einem wässrigen, pigm. 2K EP- Bindemittel (ADD)**
Grundieren der vorbereiteten, sauberen
und saugfähigen mineralsichen Flächen mit
Epoxy BS 2000, einem wasseremulgierbaren,
geruchsarmen, pigmentierten und
zweikomponentigen Epoxydharz unter
Zugabe von bis zu 2,5 % ADD 250
Kunststoffgranulat. Zusätzlich kann der
Grundierung bis zu 10 % Wasser
hinzugegeben werden. Das Material
wird in geeigneter Weise, z. B. mit
einem Gummischieber auf der Fläche
verteilt und sofort im Anschluss mit
einem Farbroller sorgfältig in den
Untergrund eingearbeitet.

Hinweis:
Auf eine ausreichende Luftventilation
ist zu achten, um einen Abtransport der
Feuchtigkeit zu gewährleisten.

Verbrauch:
mind. 0,15 kg/m² Remmers Epoxy BS 2000 <6001-6010>
(je nach Saugfähigkeit/Porosität des Untergrundes)
zzgl. bis zu 10% Wasser
zuzugl. 0,005 kg/m² Remmers ADD 250 (ca. 2,5 %)
Einheit: m2

**00001.0004 Versiegelung mit einem wässrigen 2K EP-Bindemittel, rutschhemmend**
*** Grundposition ZZ 001.0
Versiegeln der vorbereiteten Flächen,
nach klebfreiem Erhärten der
vorangegangenen Schicht, mit
Epoxy BS 3000 SG, einem
wasseremulgierbaren, geruchsarmen,
pigmentierten, zweikomponentigen
Epoxydharz unter Zugabe von 2,5 %
 ADD 250 Kunststoffgranulat. Das
Material wird in geeigneter Weise, z. B.
mit einem gezahnten Gummischieber oder
Farbroller auf der Fläche verteilt und
sofort im Anschluss mit einem trockenen
Farbroller nachgerollt. Zur Verbesserung
der Streichfähigkeit kann der Versiegelung bis zu
5 % Wasser zugegeben werden.

Hinweis:
Auf eine ausreichende Luftventilation
ist zu achten, um einen Abtransport der
Feuchtigkeit zu gewährleisten.

Verbrauch:
0,20-0,25 kg/m²  Epoxy BS 3000 SG
<6380-6389> (Farbton nach Wahl des Auftraggebers)
zzgl. 0,005 kg/m²  ADD 250 (ca. 2,5%) <6271>
Einheit: m2

**00001.0005 Versiegelung mit einem wässrig. 2K EP Bindemittel M, rutschhemmend**
*** Wahlposition ZZ 001.1
Versiegeln der vorbereiteten Flächen,
nach klebfreiem Erhärten der
vorangegangenen Schicht, mit Remmers
Epoxy BS 3000 M, einem
wasseremulgierbaren, geruchsarmen,
pigmentierten, zweikomponentigen
Epoxydharz unter Zugabe von 2,5 %
Remmers ADD 250 Kunststoffgranulat. Das
Material wird in geeigneter Weise, z. B.
Mit einem gezahnten Gummischieber oder
Farbroller auf der Fläche verteilt und
sofort im Anschluss mit einem trockenen
Farbroller nachgerollt. Zur Verbesserung
der Streichfähigkeit kann der Versiegelung bis zu
5 % Wasser zugegeben werden.

Hinweis:
Auf eine ausreichende Luftventilation
ist zu achten, um einen Abtransport der
Feuchtigkeit zu gewährleisten.

Verbrauch:
0,20-0,25 kg/m² Remmers Epoxy BS 3000 M
<6370-6379> (Farbton nach Wahl des Auftraggebers)
zzgl. 0,006 kg/m² Remmers ADD 250 (ca. 2,5%) <6271>
Einheit: m2
